# Juego de ensamblaje KL, AE - de Rittal

- Propiedad del archivo: CONSTRUNARIO
- Formato: FIEBDC-3/2012
- Programa: Construnario Versión 3.51
- Fecha de los precios: 18/03/2019
- Divisa: EUR

**SZ1199100** u Juego de ensamblaje KL, AE - de Rittal
RITTAL Accesorios para armarios Técnica ensamblaje, juego de ensamblaje KL, AE para KL, AE Tornillos y tuercas especiales ·para un montaje rápido y sencillo sin talla de rosca. ·limitan la compresión de la junta a una medida definida y garantizan así una estanqueidad duradera entre los armarios. Junta, autoadhesiva de elementos de estanqueidad y cantoneras ensamblables para una adaptación individual a diferentes tamaños de armarios. Una UE es suficiente para una fila de hasta Altura x profundidad = 800 x 350 mm. Unidad de envase: -Elementos de estanqueidad -Material de fijación Código EAN: 4028177602373 Código eCl@ss 4.1: 27188101 Código eCl@ss 5.1: 27189204 Código eCl@ss 6.0: 27189204 Código eCl@ss 7.0: 27189234 Código eCl@ss 8.0: 27189263 Código ETIM 3.0: EC000318 Código ETIM 4.0: EC002622 Código ETIM 5.0: EC002622 Código ETIM 6.0: EC002622
