# Cubierta para zona de ensamblaje vertical - de Rittal

- Propiedad del archivo: CONSTRUNARIO
- Formato: FIEBDC-3/2012
- Programa: Construnario Versión 3.51
- Fecha de los precios: 18/03/2019
- Divisa: EUR

**TS8800870** u Cubierta para zona de ensamblaje vertical - de Rittal
Para compensar la ranura entre los laterales generada con el ensamblaje dorsal contra dorsal. Para una altura de armario de 2200 mm o para alargar una altura menor. Código EAN: 4028177683068 Código eCl@ss 4.1: 27188101 Código eCl@ss 5.1: 27189234 Código eCl@ss 6.0: 27189234 Código eCl@ss 7.0: 27189234 Código eCl@ss 8.0: 27189263 Código ETIM 3.0: EC000318 Código ETIM 4.0: EC002620 Código ETIM 5.0: EC002622 Código ETIM 6.0: EC002622
