# Cubierta ensamblaje superior 500mm - Acero inoxidable - de Rittal

- Propiedad del archivo: CONSTRUNARIO
- Formato: FIEBDC-3/2012
- Programa: Construnario Versión 3.51
- Fecha de los precios: 18/03/2019
- Divisa: EUR

**TSE8700150** u Cubierta ensamblaje superior 500mm - Acero inoxidable - de Rittal
RITTAL Accesorios para armarios Técnica ensamblaje, cubierta ensamblaje superior 500mm Acero inoxidable Por encima de la junta entre dos armarios puede fijarse adicionalmente una cubierta con dos piezas finales. De esta forma se evita el contacto prolongado de la junta con suciedad y agua. Material: -Perfil cubierta: chapa de acero o acero inox. -Piezas finales: plástico Superficie: Pintada Unidad de envase: -Perfil cubierta -2 cantoneras Atención: En armarios ensamblados dorsal contra dorsal también puede montarse en la anchura. También puede utilizarse en combinación con el listón de protección antipolvo Código EAN: 4028177300149 Código eCl@ss 4.1: 27188101 Código eCl@ss 5.1: 27189234 Código eCl@ss 6.0: 27189234 Código eCl@ss 7.0: 27189263 Código eCl@ss 8.0: 27189263 Código ETIM 3.0: EC000318 Código ETIM 4.0: EC002620 Código ETIM 5.0: EC002622 Código ETIM 6.0: EC002622
