# Piezas de ensamblaje - de Rittal

- Propiedad del archivo: CONSTRUNARIO
- Formato: FIEBDC-3/2012
- Programa: Construnario Versión 3.51
- Fecha de los precios: 18/03/2019
- Divisa: EUR

**TS4582500** u Piezas de ensamblaje - de Rittal
RITTAL Accesorios para armarios Técnica ensamblaje, piezas Piezas de ensamblaje para TS/TS y TS/PS Para aumentar la estabilidad o cuando por ej.: ·Los soportes para placas de montaje ·Bastidor móvil ·Soporte de barras impiden el montaje de ángulos de unión. Material: Chapa de acero Superficie: Galvanizada Unidad de envase: Incluye material de fijación. Accesorios: Para montaje al perfil vertical del armario TS: Tuerca a presión M8, TS 8800.808 Código EAN: 4028177185531 Código eCl@ss 4.1: 27188101 Código eCl@ss 5.1: 27189204 Código eCl@ss 6.0: 27189204 Código eCl@ss 7.0: 27189234 Código eCl@ss 8.0: 27189263 Código ETIM 3.0: EC000318 Código ETIM 4.0: EC002622 Código ETIM 5.0: EC002622 Código ETIM 6.0: EC002622
