# Àngulo de unión TS/TS - de Rittal

- Propiedad del archivo: CONSTRUNARIO
- Formato: FIEBDC-3/2012
- Programa: Construnario Versión 3.51
- Fecha de los precios: 18/03/2019
- Divisa: EUR

**TS8800430** u Àngulo de unión TS/TS - de Rittal
RITTAL Accesorios para armarios Técnica ensamblaje, ángulo de unión TS/TS para TS/TS La unión estable para el transporte de armarios ensamblados. Fijación a elección ·horizontal y vertical con 8 tornillos de chapa ·horizontal con 2 tornillos y tuercas de enclavamiento M8, vertical con 4 tornilos de chapa posible. Material: Chapa de acero Superficie: Galvanizada Unidad de envase: Incluye material de fijación. Código EAN: 4028177212725 Código eCl@ss 4.1: 27188101 Código eCl@ss 5.1: 27189204 Código eCl@ss 6.0: 27189204 Código eCl@ss 7.0: 27189234 Código eCl@ss 8.0: 27189263 Código ETIM 3.0: EC000318 Código ETIM 4.0: EC002625 Código ETIM 5.0: EC002622 Código ETIM 6.0: EC002622
