# Abrazadera ensamblaje horizontal - de Rittal

- Propiedad del archivo: CONSTRUNARIO
- Formato: FIEBDC-3/2012
- Programa: Construnario Versión 3.51
- Fecha de los precios: 18/03/2019
- Divisa: EUR

**TS8800400** u Abrazadera ensamblaje horizontal - de Rittal
RITTAL Accesorios para armarios Técnica ensamblaje, abrazadera ensamblaje horizontal para TS/TS, TS/PS Para montaje a los perfiles horizontales del armario. Material: Acero fundido Superficie: Galvanizada Unidad de envase: Incluye material de fijación Código EAN: 4028177212695 Código eCl@ss 4.1: 27188101 Código eCl@ss 5.1: 27189204 Código eCl@ss 6.0: 27189204 Código eCl@ss 7.0: 27189234 Código eCl@ss 8.0: 27189263 Código ETIM 3.0: EC000318 Código ETIM 4.0: EC002625 Código ETIM 5.0: EC002622 Código ETIM 6.0: EC002622
