# Conjunto ensamblaje una pieza - de Rittal

- Propiedad del archivo: CONSTRUNARIO
- Formato: FIEBDC-3/2012
- Programa: Construnario Versión 3.51
- Fecha de los precios: 18/03/2019
- Divisa: EUR

**TS8800500** u Conjunto ensamblaje una pieza - de Rittal
RITTAL Accesorios para armarios Técnica ensamblaje, conjunto ensamblaje rápido una pieza para TS/TS Introducir los tornillos, la brida de unión del conjunto, golpear con un martillo y asegurar. Material: Chapa de acero Superficie: Galvanizada Unidad de envase: Incluye material de fijación Código EAN: 4028177225114 Código eCl@ss 4.1: 27188101 Código eCl@ss 5.1: 27189204 Código eCl@ss 6.0: 27189204 Código eCl@ss 7.0: 27189234 Código eCl@ss 8.0: 27142423 Código ETIM 3.0: EC000318 Código ETIM 4.0: EC000269 Código ETIM 5.0: EC002622 Código ETIM 6.0: EC002622
