# Pintura Anti-Corrosión Gris, Lápiz - de Rittal

- Propiedad del archivo: CONSTRUNARIO
- Formato: FIEBDC-3/2012
- Programa: Construnario Versión 3.51
- Fecha de los precios: 18/03/2019
- Divisa: EUR

**SZ2436800** u Pintura Anti-Corrosión Gris, Lápiz - de Rittal
La imprimación de un componente es adecuada como protección contra la corrosión en puntos sin pintura, ocasionados por golpes, escotaduras, etc. Se utiliza para volver a proteger puntos sin pintura de la corrosión. La imprimación cumple con la normativa IEC 61439 para conjuntos de aparamenta de baja tensión. Código EAN: 4028177701984 Código eCl@ss 4.1: 27188101 Código eCl@ss 5.1: 27189216 Código eCl@ss 6.0: 27189216 Código eCl@ss 7.0: 27409253 Código eCl@ss 8.0: 27409253 Código ETIM 3.0: EC000318 Código ETIM 4.0: EC001899 Código ETIM 5.0: EC001899 Código ETIM 6.0: EC001899
