# Cubierta con puerta 2000x500, RAL7035 - de Rittal

- Propiedad del archivo: CONSTRUNARIO
- Formato: FIEBDC-3/2012
- Programa: Construnario Versión 3.51
- Fecha de los precios: 18/03/2019
- Divisa: EUR

**TS8609020** u Cubierta con puerta 2000x500, RAL7035 - de Rittal
RITTAL Accesorios para armarios Paredes, De separación/estancas cubierta con puerta 2000x500mm para TS ·Para la protección y el revestimiento de conectores u otros elementos instalados ·Entrada de cables a elección por arriba o abajo. Material: -Cubierta: Chapa de acero, 1,5 mm -Puerta: Chapa de acero, 2,0 mm Color: RAL 7035 Unidad de envase: -Cubierta -Puerta con cierre de barras y bombín de doble paletón -1 cubierta para arriba o abajo. Accesorios: -Bombines de cierre, ejecución F -Empuñadura Confort -Bisagra de 180º Código EAN: 4028177250703 Código eCl@ss 4.1: 27188101 Código eCl@ss 5.1: 27182101 Código eCl@ss 6.0: 27182101 Código eCl@ss 7.0: 27189290 Código eCl@ss 8.0: 27182405 Código ETIM 3.0: EC000746 Código ETIM 4.0: EC000747 Código ETIM 5.0: EC000747 Código ETIM 6.0: EC000744
