# Sistema de cierre puerta adyacente - de Rittal

- Propiedad del archivo: CONSTRUNARIO
- Formato: FIEBDC-3/2012
- Programa: Construnario Versión 3.51
- Fecha de los precios: 18/03/2019
- Divisa: EUR

**TS4911100** u Sistema de cierre puerta adyacente - de Rittal
RITTAL Accesorios para armarios Paredes, Bloqueo interruptor principal, cierre por interruptor cierre para 2 puertas Cierre por interruptor para combinaciones ensambladas Como ampliación del cierre de la puerta con interruptores principales convencionales en armarios ensamblados TS. Las puertas secundarias sólo se abren tras la abertura de la puerta principal Cierre para puertas adyacentes (Montaje en los armarios secundarios) Código EAN: 4028177624924 Código eCl@ss 4.1: 27188101 Código eCl@ss 5.1: 27189255 Código eCl@ss 6.0: 27189255 Código eCl@ss 7.0: 27189290 Código eCl@ss 8.0: 27409217 Código ETIM 3.0: EC000746 Código ETIM 4.0: EC000327 Código ETIM 5.0: EC000327 Código ETIM 6.0: EC000327
