# Cubierta para seccionador 100X2000X600 - de Rittal

- Propiedad del archivo: CONSTRUNARIO
- Formato: FIEBDC-3/2012
- Programa: Construnario Versión 3.51
- Fecha de los precios: 18/03/2019
- Divisa: EUR

**TS8950060** u Cubierta para seccionador 100X2000X600 - de Rittal
Bloqueo de seguridad de combinaciones de armarios conforme a UL según normativa de los EE.UU.. La cubierta del interruptor cumple, en combinación con el mecanismo de accionamiento, el cierre para puerta adyacente y las barras, los requerimientos de la UL 508 A. Código EAN: 4028177693029 Código eCl@ss 4.1: 27188101 Código eCl@ss 5.1: 27182101 Código eCl@ss 6.0: 27182101 Código eCl@ss 7.0: 27189290 Código eCl@ss 8.0: 27180101 Código ETIM 3.0: EC000746 Código ETIM 4.0: EC000261 Código ETIM 5.0: EC000261 Código ETIM 6.0: EC000261
