# Accesorios para armarios Paredes, De separación/estancas para DK-TS 2000x1200mm - de Rittal

- Propiedad del archivo: CONSTRUNARIO
- Formato: FIEBDC-3/2012
- Programa: Construnario Versión 3.51
- Fecha de los precios: 18/03/2019
- Divisa: EUR

**LZ7831724** u Accesorios para armarios Paredes, De separación/estancas para DK-TS 2000x1200mm - de Rittal
Pared divisoria estanca para TS IT. Hacia el módulo, fijada entre dos racks TS IT. Código EAN: 4028177517707 Código eCl@ss 4.1: 27188101 Código eCl@ss 5.1: 27182102 Código eCl@ss 6.0: 27182102 Código eCl@ss 7.0: 27182102 Código eCl@ss 8.0: 27189234 Código ETIM 3.0: EC000746 Código ETIM 4.0: EC002525 Código ETIM 5.0: EC002525 Código ETIM 6.0: EC002625
