# Para TS 2000x600mm - de Rittal

- Propiedad del archivo: CONSTRUNARIO
- Formato: FIEBDC-3/2012
- Programa: Construnario Versión 3.51
- Fecha de los precios: 18/03/2019
- Divisa: EUR

**TS8609060** u Para TS 2000x600mm - de Rittal
RITTAL Accesorios para armarios Paredes, De separación/estancas para TS 2000x600mm Para la separación de unidades individuales de armarios. La simetría del sistema de bastidor permite el montaje de la pared de separación también en la parte posterior. Canteado contiuo, doble, para mayor estabilidad y alojamiento de la junta. Recortes en las esquinas y lateralmente a media altura permiten el montaje de ángulos de unión y elementos de ensamblaje, incluso con la pared de separación montada. El montaje se realiza en el nivel de fijación exterior. El nivel interior permanece libre para el equipamiento del armario. Material: Chapa de acero, 1,5 mm, galvanizada Grado de protección: IP 54 según EN 60 529 si se han utilizado correctamente las chapas modulares Unidad de envase: Incluye material de fijación. Atención: La pared de separación también puede montarse en la parte posterior. Así puede realizarse por ej. el montaje en una pared de separación de convertidores de frecuencia para la disipación del calor con los elementos de refrigeración hacia el exterior, pudiéndose proteger mediante una cubierta. Accesorios: -Cubierta con puerta -Abrazadera de ensamblaje, vertical (TS 8800.470) para armarios con pared de separación montada Código EAN: 4028177208759 Código eCl@ss 4.1: 27188101 Código eCl@ss 5.1: 27182102 Código eCl@ss 6.0: 27182102 Código eCl@ss 7.0: 27182102 Código eCl@ss 8.0: 27182102 Código ETIM 3.0: EC000746 Código ETIM 4.0: EC002525 Código ETIM 5.0: EC002525 Código ETIM 6.0: EC002525
