# Adaptador 16 a 10 polos - de Rittal

- Propiedad del archivo: CONSTRUNARIO
- Formato: FIEBDC-3/2012
- Programa: Construnario Versión 3.51
- Fecha de los precios: 18/03/2019
- Divisa: EUR

**SZ2401000** u Adaptador 16 a 10 polos - de Rittal
RITTAL Accesorios para armarios Paredes, De separación/estancas adaptador 16 a 10 polos para escotaduras para conectores Permite la aplicación de conectores de diferente número de polos. Material: Chapa de acero Superficie: Galvanizada Unidad de envase: Incl. junta para el adaptador y accesorios de fijación Código EAN: 4028177022287 Código eCl@ss 4.1: 27188101 Código eCl@ss 5.1: 27182102 Código eCl@ss 6.0: 27182102 Código eCl@ss 7.0: 27182102 Código eCl@ss 8.0: 27440201 Código ETIM 3.0: EC000746 Código ETIM 4.0: EC002309 Código ETIM 5.0: EC002309 Código ETIM 6.0: EC002309
