# De separación/estancas módulos cerrado - de Rittal

- Propiedad del archivo: CONSTRUNARIO
- Formato: FIEBDC-3/2012
- Programa: Construnario Versión 3.51
- Fecha de los precios: 18/03/2019
- Divisa: EUR

**TS8609160** u De separación/estancas módulos cerrado - de Rittal
RITTAL Accesorios para armarios Paredes, De separación/estancas módulos cerrado Material: Chapa de acero, 2 mm Superficie: Galvanizada Unidad de envase: Incl. junta. cerrado Para cubrir escotaduras no utilizadas. Puede mecanizarse fácilmente para crear escotaduras individuales Código EAN: 4028177211780 Código eCl@ss 4.1: 27188101 Código eCl@ss 5.1: 27182102 Código eCl@ss 6.0: 27182102 Código eCl@ss 7.0: 27182102 Código eCl@ss 8.0: 27142421 Código ETIM 3.0: EC000746 Código ETIM 4.0: EC000211 Código ETIM 5.0: EC002309 Código ETIM 6.0: EC000211
