# Laterales, bisagras RAL 7035 - de Rittal

- Propiedad del archivo: CONSTRUNARIO
- Formato: FIEBDC-3/2012
- Programa: Construnario Versión 3.51
- Fecha de los precios: 18/03/2019
- Divisa: EUR

**TS8800110** u Laterales, bisagras RAL 7035 - de Rittal
RITTAL Accesorios para armarios Paredes, Laterales, bisagras RAL 7035 para lateral TS, atornillable, chapa de acero lateral TS, asimétrico. El ángulo de abertura de 180º permite un acceso sin obstáculos. El montaje puede realizarse a elección desde el interior y exterior del armario. Sustituir los 3 soportes planos por bisagras. El grado de protección del armario se mantiene a pesar de las bisagras. Material: Cinc fundido a presión Unidad de envase: Incl. tornillos de fijación. Atención: -Sólo utilizando una bisagra de 180º pueden montarse las bisagras del lateral y la puerta en el mismo perfil de armario. -Importante: Las superficies rojas (laterales) con bisagras y sin bisagras deben encontrarse siempre una frente a la otra. Las superficies azules (puertas/dorsales) deben encontrarse siempre una frente a la otra. A cada perfil vertical del armario sólo debe fijarse mediante bisagras una superficie. Código EAN: 4028177246997 Código eCl@ss 4.1: 27188101 Código eCl@ss 5.1: 27182101 Código eCl@ss 6.0: 27182101 Código eCl@ss 7.0: 27182101 Código eCl@ss 8.0: 27409219 Código ETIM 3.0: EC000746 Código ETIM 4.0: EC001167 Código ETIM 5.0: EC001167 Código ETIM 6.0: EC001167
