# Laterales, soporte plano interior - de Rittal

- Propiedad del archivo: CONSTRUNARIO
- Formato: FIEBDC-3/2012
- Programa: Construnario Versión 3.51
- Fecha de los precios: 18/03/2019
- Divisa: EUR

**TS8800071** u Laterales, soporte plano interior - de Rittal
Laterales, soporte plano interior para TS para la fijación adicional de laterales o el dorsal con componentes pesados y elevadas cargas dinámicas. Código EAN: 4028177561793 Código eCl@ss 4.1: 27188101 Código eCl@ss 5.1: 27182101 Código eCl@ss 6.0: 27182101 Código eCl@ss 7.0: 27182101 Código eCl@ss 8.0: 27189265 Código ETIM 3.0: EC000746 Código ETIM 4.0: EC002624 Código ETIM 5.0: EC002624 Código ETIM 6.0: EC002624
