# Lateral dividido 2200x1200 - 1Ud. - de Rittal

- Propiedad del archivo: CONSTRUNARIO
- Formato: FIEBDC-3/2012
- Programa: Construnario Versión 3.51
- Fecha de los precios: 18/03/2019
- Divisa: EUR

**LZ5501070** u Lateral dividido 2200x1200 - 1Ud. - de Rittal
Laterales, divididos, para TS TI Código EAN: 4028177678767 Código eCl@ss 4.1: 27188101 Código eCl@ss 5.1: 27182101 Código eCl@ss 6.0: 27182101 Código eCl@ss 7.0: 27182101 Código eCl@ss 8.0: 27182101 Código ETIM 3.0: EC000746 Código ETIM 4.0: EC002524 Código ETIM 5.0: EC002524 Código ETIM 6.0: EC002524
