# Laterales, con cierre 2000x800mm RAL 7035 - de Rittal

- Propiedad del archivo: CONSTRUNARIO
- Formato: FIEBDC-3/2012
- Programa: Construnario Versión 3.51
- Fecha de los precios: 18/03/2019
- Divisa: EUR

**LT7824208** u Laterales, con cierre 2000x800mm RAL 7035 - de Rittal
RITTAL Accesorios para armarios Paredes, Laterales, con cierre 2000x800mm RAL 7035 para TS ·Para colgar en la parte superior ·Cierre de seguridad nº 3524 E ·Bulones de puesta a tierra con superficie de contacto. Material: Chapa de acero, texturizada Grado de protección: IP 20/NEMA 1 según EN 60 529 Unidad de envase: 2 laterales con 4 cierres de seguridad respectivamente nº 3524 E. Atención: Laterales de 1200 mm de profundidad como variante partida Accesorios: Bloqueo interior DK 7824.510 Código EAN: 4028177232419 Código eCl@ss 4.1: 27188101 Código eCl@ss 5.1: 27182101 Código eCl@ss 6.0: 27182101 Código eCl@ss 7.0: 27182101 Código eCl@ss 8.0: 27182101 Código ETIM 3.0: EC000746 Código ETIM 4.0: EC002524 Código ETIM 5.0: EC002524 Código ETIM 6.0: EC002524
