# Laterales acero inoxidable 1800x500mm - de Rittal

- Propiedad del archivo: CONSTRUNARIO
- Formato: FIEBDC-3/2012
- Programa: Construnario Versión 3.51
- Fecha de los precios: 18/03/2019
- Divisa: EUR

**TSE8700850** u Laterales acero inoxidable 1800x500mm - de Rittal
RITTAL Accesorios para armarios Paredes, Laterales acero inoxidable 1800x500mm para TS ·Compensación automática de potencial y mayor protección EMC gracias al soporte plano ·Sencillo montaje mediante elementos de fijación ·Bulones de puesta a tierra con superficie de contacto. Material: Acero inoxidable 1.4301 (AISI 304), 1,5 mm Superficie: Pulida de 1,5 mm, grano 400 Grado de protección: IP 55 según EN 60 529 Unidad de envase: Incluye material de fijación. Accesorios: Soporte plano, interior, con componentes pesados y elevadas cargas dinámicas Código EAN: 4028177300095 Código eCl@ss 4.1: 27188101 Código eCl@ss 5.1: 27182101 Código eCl@ss 6.0: 27182101 Código eCl@ss 7.0: 27182101 Código eCl@ss 8.0: 27182101 Código ETIM 3.0: EC000746 Código ETIM 4.0: EC002524 Código ETIM 5.0: EC002524 Código ETIM 6.0: EC002524
