# Laterales chapa acero 2000x800mm, EMC, RAL7035 - de Rittal

- Propiedad del archivo: CONSTRUNARIO
- Formato: FIEBDC-3/2012
- Programa: Construnario Versión 3.51
- Fecha de los precios: 18/03/2019
- Divisa: EUR

**TS8108750** u Laterales chapa acero 2000x800mm, EMC, RAL7035 - de Rittal
Laterales, atornillables, chapa de acero, para TS. Código EAN: 4028177499034 Código eCl@ss 4.1: 27180101 Código eCl@ss 5.1: 27180102 Código eCl@ss 6.0: 27180102 Código eCl@ss 7.0: 27189214 Código eCl@ss 8.0: 27189264 Código ETIM 3.0: EC000746 Código ETIM 4.0: EC002524 Código ETIM 5.0: EC002524 Código ETIM 6.0: EC002623
