# Desagüe del agua de condensación - de Rittal

- Propiedad del archivo: CONSTRUNARIO
- Formato: FIEBDC-3/2012
- Programa: Construnario Versión 3.51
- Fecha de los precios: 18/03/2019
- Divisa: EUR

**SZ2459000** u Desagüe del agua de condensación - de Rittal
RITTAL Accesorios para armarios Suelo, Desagüe del agua de condensación Para una salida segura del agua de condensación del interior y como protección contra la proyección de agua desde el exterior (efecto laberinto). Diámetro del taladro necesario 16 mm. (Los AE de chapa de acero ya disponen del taladro en el suelo.) Material: Poliamida Color: Semejante a RAL 7035 Grado de protección: IP 55 según EN 60 529 con montaje adecuado abajo Código EAN: 4028177023741 Código eCl@ss 4.1: 27188101 Código eCl@ss 5.1: 27189226 Código eCl@ss 6.0: 27189226 Código eCl@ss 7.0: 27180715 Código eCl@ss 8.0: 27180715 Código ETIM 3.0: EC000721 Código ETIM 4.0: EC002009 Código ETIM 5.0: EC002009 Código ETIM 6.0: EC002009
