# Tapón de compensación de presión - de Rittal

- Propiedad del archivo: CONSTRUNARIO
- Formato: FIEBDC-3/2012
- Programa: Construnario Versión 3.51
- Fecha de los precios: 18/03/2019
- Divisa: EUR

**SZ2459500** u Tapón de compensación de presión - de Rittal
RITTAL Accesorios para armarios Suelo, Tapón de compensación En los armarios expuestos a cambios climáticos (por ej. en ubicación en exteriores) puede generarse en el interior agua de condensación a causa de las diferencias de presión. Gracias a la membrana de estanqueidad integrada se minimizan estas diferencias de presión y se evita la formación de condensación, además protege contra la entrada de humedad del exterior. El montaje se realiza en superficies verticales para protegerlos de la suciedad. Datos técnicos: -Caudal de aire hasta 120 litros/hora con una diferencia de presión de 70 mbar -Rosca de conexión M12 x 1,5 -Puede montarse en paredes con un grosor de hasta 4 mm Material: Poliamida Color: Semejante a RAL 9005 Grado de protección: -IP 66, 68 según EN 60 529 -IP 69K según DIN 40 050-9 Unidad de envase: Incl. contratuerca Código EAN: 4028177516960 Código eCl@ss 4.1: 27188101 Código eCl@ss 5.1: 27182092 Código eCl@ss 6.0: 27182092 Código eCl@ss 7.0: 27180715 Código eCl@ss 8.0: 27180715 Código ETIM 3.0: EC000721 Código ETIM 4.0: EC002009 Código ETIM 5.0: EC002620 Código ETIM 6.0: EC002009
