# Ángulo de refuerzo - de Rittal

- Propiedad del archivo: CONSTRUNARIO
- Formato: FIEBDC-3/2012
- Programa: Construnario Versión 3.51
- Fecha de los precios: 18/03/2019
- Divisa: EUR

**TS8800830** u Ángulo de refuerzo - de Rittal
RITTAL Accesorios para armarios Suelo, ángulo de refuerzo para TS, ES, pupitre universal TP La estabilidad adicional en combinación con cintas de sujeción, cuando se tatornillan para el transporte los armarios equipados a través de la bandeja de base con zócalo o el palet. Material: Chapa de acero Superficie: Galvanizada Unidad de envase: Incluye material de fijación Código EAN: 4028177389342 Código eCl@ss 4.1: 27188101 Código eCl@ss 5.1: 27189234 Código eCl@ss 6.0: 27189234 Código eCl@ss 7.0: 27189234 Código eCl@ss 8.0: 27189234 Código ETIM 3.0: EC000721 Código ETIM 4.0: EC002625 Código ETIM 5.0: EC002625 Código ETIM 6.0: EC002625
