# Módulos ejecución con escobilla 450x200mm - de Rittal

- Propiedad del archivo: CONSTRUNARIO
- Formato: FIEBDC-3/2012
- Programa: Construnario Versión 3.51
- Fecha de los precios: 18/03/2019
- Divisa: EUR

**TE7526850** u Módulos ejecución con escobilla 450x200mm - de Rittal
RITTAL Accesorios para armarios Suelo, Módulos ejecución con escobilla 450x200mm para TE Con las chapas modulares es posible variar la zona del suelo del TE. Material: Chapa de acero Unidad de envase: Incluye material de fijación Código EAN: 4028177196636 Código eCl@ss 4.1: 27188101 Código eCl@ss 5.1: 27189240 Código eCl@ss 6.0: 27189240 Código eCl@ss 7.0: 27189261 Código eCl@ss 8.0: 27189261 Código ETIM 3.0: EC000721 Código ETIM 4.0: EC000744 Código ETIM 5.0: EC002620 Código ETIM 6.0: EC002620
