# Accesorios para armarios Suelo, Chapa de suelo modulares, para entrada cables 800mm - de Rittal

- Propiedad del archivo: CONSTRUNARIO
- Formato: FIEBDC-3/2012
- Programa: Construnario Versión 3.51
- Fecha de los precios: 18/03/2019
- Divisa: EUR

**LT7825387** u Accesorios para armarios Suelo, Chapa de suelo modulares, para entrada cables 800mm - de Rittal
El módulo de suelo de dos piezas dispone de una entrada de cables especial con escobillas, que garantizan una buena estanqueidad incluso con grandes cantidades de cables. Código EAN: 4028177551169 Código eCl@ss 4.1: 27188101 Código eCl@ss 5.1: 27189240 Código eCl@ss 6.0: 27189240 Código eCl@ss 7.0: 27182003 Código eCl@ss 8.0: 27189261 Código ETIM 3.0: EC000721 Código ETIM 4.0: EC002620 Código ETIM 5.0: EC002620 Código ETIM 6.0: EC002620
