# Chapa de suelo modulares, con aireación 800mm - de Rittal

- Propiedad del archivo: CONSTRUNARIO
- Formato: FIEBDC-3/2012
- Programa: Construnario Versión 3.51
- Fecha de los precios: 18/03/2019
- Divisa: EUR

**LT7825380** u Chapa de suelo modulares, con aireación 800mm - de Rittal
RITTAL Accesorios para armarios Suelo, Chapa de suelo modulares, con aireación 800mm para DK-TS Para montaje en el bastidor de suelo de los armarios para redes. Se colocan en lugar de una de las chapas de suelo existentes con la misma profundidad o en combinación con la chapa de entrada de cables de varias piezas para armarios TS 8 premontados Profundidad chapa de suelo: 237,5 mm Ejecución con aireación: Con estera filtrante para cubrir las perforaciones y cinta velcro para la fijación a la parte interior o exterior. Material: Chapa de acero Superficie: Galvanizada Código EAN: 4028177233348 Código eCl@ss 4.1: 27188101 Código eCl@ss 5.1: 27189240 Código eCl@ss 6.0: 27189240 Código eCl@ss 7.0: 27182003 Código eCl@ss 8.0: 27189261 Código ETIM 3.0: EC000721 Código ETIM 4.0: EC002620 Código ETIM 5.0: EC002620 Código ETIM 6.0: EC002620
