# TopPult TP encimera RAL7035 1600x500 - de Rittal

- Propiedad del archivo: CONSTRUNARIO
- Formato: FIEBDC-3/2012
- Programa: Construnario Versión 3.51
- Fecha de los precios: 18/03/2019
- Divisa: EUR

**TP6730130** u TopPult TP encimera RAL7035 1600x500 - de Rittal
Para cubrir la totalidad de la abertura del suelo del CM o la totalidad de la abertura del techo en caso de utilización individual de las partes inferiores TopPult. Código EAN: 4028177554429 Código eCl@ss 4.1: 27188101 Código eCl@ss 5.1: 27189240 Código eCl@ss 6.0: 27189240 Código eCl@ss 7.0: 27182003 Código eCl@ss 8.0: 27189261 Código ETIM 3.0: EC000721 Código ETIM 4.0: EC000784 Código ETIM 5.0: EC002620 Código ETIM 6.0: EC002620
