# Placa de montaje AE 1039/1339 - de Rittal

- Propiedad del archivo: CONSTRUNARIO
- Formato: FIEBDC-3/2012
- Programa: Construnario Versión 3.51
- Fecha de los precios: 05/03/2019
- Divisa: EUR

**AE5050436** u Placa de montaje AE 1039/1339 - de Rittal
Placa de montaje AE 1039/1339 Código EAN: 4028177708211 Código eCl@ss 4.1: 27188101 Código eCl@ss 5.1: 27189231 Código eCl@ss 6.0: 27189231 Código eCl@ss 7.0: 27409216 Código eCl@ss 8.0: 27409216 Código ETIM 3.0: EC000213 Código ETIM 4.0: EC000213 Código ETIM 5.0: EC000213 Código ETIM 6.0: EC000213
