# Perfil de soporte sistema120 abierto - de Rittal

- Propiedad del archivo: CONSTRUNARIO
- Formato: FIEBDC-3/2012
- Programa: Construnario Versión 3.51
- Fecha de los precios: 05/03/2019
- Divisa: EUR

**CPT6212150** u Perfil de soporte sistema120 abierto - de Rittal
Perfil de soporte sistema120 abierto Código EAN: 4028177683969 Código eCl@ss 4.1: 27188101 Código eCl@ss 5.1: 27189248 Código eCl@ss 6.0: 27189248 Código eCl@ss 7.0: 27189261 Código eCl@ss 8.0: 27400556 Código ETIM 3.0: EC000882 Código ETIM 4.0: EC000882 Código ETIM 5.0: EC000882 Código ETIM 6.0: EC000882
