# Entrada cables ventilada, suelo 800x1000 - de Rittal

- Propiedad del archivo: CONSTRUNARIO
- Formato: FIEBDC-3/2012
- Programa: Construnario Versión 3.51
- Fecha de los precios: 18/03/2019
- Divisa: EUR

**LZ5502350** u Entrada cables ventilada, suelo 800x1000 - de Rittal
La compensación de potencial a través de elementos de fijación, así como los puntos de puesta a tierra están ya disponibles. Juego de chapas de entrada de cables para cubrir la totalidad de la abertura del suelo. Código EAN: 4028177707832 Código eCl@ss 4.1: 27188101 Código eCl@ss 5.1: 27189240 Código eCl@ss 6.0: 27189240 Código eCl@ss 7.0: 27182003 Código eCl@ss 8.0: 27189261 Código ETIM 3.0: EC000721 Código ETIM 4.0: EC002620 Código ETIM 5.0: EC002620 Código ETIM 6.0: EC002620
