# Accesorios para armarios Suelo, zócalo TS Zócalo, fijo - de Rittal

- Propiedad del archivo: CONSTRUNARIO
- Formato: FIEBDC-3/2012
- Programa: Construnario Versión 3.51
- Fecha de los precios: 18/03/2019
- Divisa: EUR

**PC8800920** u Accesorios para armarios Suelo, zócalo TS Zócalo, fijo - de Rittal
Diseño adaptado al de los armarios, alt. 100 mm, prolongación frontal. Código EAN: 4028177266926 Código eCl@ss 4.1: 27188101 Código eCl@ss 5.1: 27182092 Código eCl@ss 6.0: 27182092 Código eCl@ss 7.0: 27189270 Código eCl@ss 8.0: 27182003 Código ETIM 3.0: EC000721 Código ETIM 4.0: EC000721 Código ETIM 5.0: EC000721 Código ETIM 6.0: EC000721
