# Zócalo de hormigón para CS modulares y básicos 1200x500 - de Rittal

- Propiedad del archivo: CONSTRUNARIO
- Formato: FIEBDC-3/2012
- Programa: Construnario Versión 3.51
- Fecha de los precios: 18/03/2019
- Divisa: EUR

**TS8601450** u Zócalo de hormigón para CS modulares y básicos 1200x500 - de Rittal
RITTAL Accesorios para armarios, Suelo zócalo Travesaños 400-500mm para TS, CM, TP, PC, IW, ES ajustables ·Para aumentar la seguridad de apoyo ·Altura 70 mm ·Ajustables desde la profundidad de la caja Para aumentar la seguridad de apoyo los travesaños sobresalen 138 mm por la parte frontal y posterior del bastidor de suelo del armario. La pieza posterior puede alargase para los armarios de mayor profundidad y volver a atornillarse. Para atornillar al suelo y al armario con taladro de montaje lateral en la parte frontal y posterior. Las ruedas y los pies de nivelación pueden fijarse a las tuercas M12 soldadas. Material: Chapa de acero Superficie: Pintada Color: RAL 7015 Accesorios: Posibilidades de fijación para -Ruedas dobles DK 7495.000 -Pies de nivelación PS 4612.000 Código EAN: 4028177382633 Código eCl@ss 4.1: 27188101 Código eCl@ss 5.1: 27182092 Código eCl@ss 6.0: 27182092 Código eCl@ss 7.0: 27182003 Código eCl@ss 8.0: 27182003 Código ETIM 3.0: EC000721 Código ETIM 4.0: EC000721 Código ETIM 5.0: EC000721 Código ETIM 6.0: EC000721
