# Zócalo ES, pupitre universal TP 100x600x500 - de Rittal

- Propiedad del archivo: CONSTRUNARIO
- Formato: FIEBDC-3/2012
- Programa: Construnario Versión 3.51
- Fecha de los precios: 18/03/2019
- Divisa: EUR

**FB7507750** u Zócalo ES, pupitre universal TP 100x600x500 - de Rittal
RITTAL Accesorios para armarios, Suelo zócalo FlatBox 600x600 El zócalo puede montarse en cualquier FlatBox con una superficie base de 600 x 600 o 700 x 700 mm. Para la fijación puede montarse el zócalo a las roscas disponibles en el área del suelo de la FlatBox. Espacio posterior libre para la entrada de cables. Material: Chapa de acero Superficie: Texturizada Color: RAL 7035 Unidad de envase: Incl. 4 pies de nivelación y material de fijación Código EAN: 4028177583467 Código eCl@ss 4.1: 27188101 Código eCl@ss 5.1: 27182092 Código eCl@ss 6.0: 27182092 Código eCl@ss 7.0: 27189270 Código eCl@ss 8.0: 27182003 Código ETIM 3.0: EC000721 Código ETIM 4.0: EC000721 Código ETIM 5.0: EC000721 Código ETIM 6.0: EC000721
