# Pies de nivelación 18-63mm - de Rittal

- Propiedad del archivo: CONSTRUNARIO
- Formato: FIEBDC-3/2012
- Programa: Construnario Versión 3.51
- Fecha de los precios: 18/03/2019
- Divisa: EUR

**LZ7493100** u Pies de nivelación 18-63mm - de Rittal
RITTAL Accesorios para armarios, Suelo Pies de nivelación 18-63mm 18 63 mm de altura, con hexágono interior para sistema de ensamblaje TS 8 Para compensar irregularidades del suelo. Especialmente en espacios estrechos puede realizarse el ajuste de forma rápida y sencilla desde el espacio interior del armario. Rosca de fijación: M12 Hexágono interior: 6 mm Longitud de la rosca: 60 mm Carga estática máx. permitida: 300 kg por pie. Adicionalmente se precisa: Para montaje al zócalo TS: Adaptador de zócalo TS 8800.220 Código EAN: 4028177552630 Código eCl@ss 4.1: 27188101 Código eCl@ss 5.1: 27189235 Código eCl@ss 6.0: 27189235 Código eCl@ss 7.0: 27182003 Código eCl@ss 8.0: 27182003 Código ETIM 3.0: EC000721 Código ETIM 4.0: EC000721 Código ETIM 5.0: EC002620 Código ETIM 6.0: EC000721
