# Pies de nivelación para FlatBox, TE - de Rittal

- Propiedad del archivo: CONSTRUNARIO
- Formato: FIEBDC-3/2012
- Programa: Construnario Versión 3.51
- Fecha de los precios: 18/03/2019
- Divisa: EUR

**FB7507740** u Pies de nivelación para FlatBox, TE - de Rittal
RITTAL Accesorios para armarios, Suelo Pies de nivelación para FlatBox, TE M10 x 20 mm Para atornillar en el suelo de la caja cuando se utiliza como caja de pie o de sobremesa. Para llave de 17, rosca de fijación hexágono interior 30. Código EAN: 4028177552678 Código eCl@ss 4.1: 27188101 Código eCl@ss 5.1: 27189235 Código eCl@ss 6.0: 27189235 Código eCl@ss 7.0: 27182003 Código eCl@ss 8.0: 27189261 Código ETIM 3.0: EC000721 Código ETIM 4.0: EC002620 Código ETIM 5.0: EC002620 Código ETIM 6.0: EC002620
