# Pies de nivelación 85-115mm - de Rittal

- Propiedad del archivo: CONSTRUNARIO
- Formato: FIEBDC-3/2012
- Programa: Construnario Versión 3.51
- Fecha de los precios: 18/03/2019
- Divisa: EUR

**SZE2859000** u Pies de nivelación 85-115mm - de Rittal
RITTAL Accesorios para armarios, Suelo Pies de nivelación 85-115mm Para montaje en armarios TS, ES y PC, para facilitar la limpieza del suelo y para compensar desniveles del suelo ±15 mm. Altura 100 mm. Carga estática máx. permitida: 350 kg por pie. Material: -Pies: latón niquelado -Espárragos roscados y placas de fijación: Acero inoxidable 1.4301 (AISI 304) Unidad de envase: Incl. accesorios de fijación al armario. Como alternativa puede utilizarse: Pies de nivelación Hygienic Design Código EAN: 4028177033535 Código eCl@ss 4.1: 27188101 Código eCl@ss 5.1: 27189235 Código eCl@ss 6.0: 27189235 Código eCl@ss 7.0: 27182003 Código eCl@ss 8.0: 27182003 Código ETIM 3.0: EC000721 Código ETIM 4.0: EC000721 Código ETIM 5.0: EC000721 Código ETIM 6.0: EC000721
