# Sistema de pie modular ruedas dobles - de Rittal

- Propiedad del archivo: CONSTRUNARIO
- Formato: FIEBDC-3/2012
- Programa: Construnario Versión 3.51
- Fecha de los precios: 18/03/2019
- Divisa: EUR

**LZ7495000** u Sistema de pie modular ruedas dobles - de Rittal
RITTAL Accesorios para armarios, Suelo ruedas dobles carga 120kg Rosca de fijación M12 x 20. Para: ·Sistema de ensamblaje TS 8 ·Sistema de armarios para PC ·Pie de apoyo CP 6137.035 CP 6137.535 ·Pie CP 6141.XXX ·Partes inferiores TopPult ·Centro de trabajo industrial ·Data Rack Adicionalmente se precisa: Para montaje al zócalo TS: Adaptador de zócalo para ruedas dobles TS 8800.290 Código EAN: 4028177131200 Código eCl@ss 4.1: 27188101 Código eCl@ss 5.1: 27189251 Código eCl@ss 6.0: 27189251 Código eCl@ss 7.0: 27182003 Código eCl@ss 8.0: 27189262 Código ETIM 3.0: EC000721 Código ETIM 4.0: EC002621 Código ETIM 5.0: EC002621 Código ETIM 6.0: EC002621
