# Ruedas de transporte - de Rittal

- Propiedad del archivo: CONSTRUNARIO
- Formato: FIEBDC-3/2012
- Programa: Construnario Versión 3.51
- Fecha de los precios: 18/03/2019
- Divisa: EUR

**TE7000672** u Ruedas de transporte - de Rittal
RITTAL Accesorios para armarios, Suelo ruedas de transporte para TE Las ruedas se atornillan en lugar de los pies de nivelación en los cantos del bastidor de suelo. Distancia hasta el suelo: 58 mm, rosca de fijación M10 x 20. Carga total estática permitida: 300 kg por armario Unidad de envase: 1 juego = 4 ruedas de transporte incl. material de fijación. Código EAN: 4028177437340 Código eCl@ss 4.1: 27188101 Código eCl@ss 5.1: 27189251 Código eCl@ss 6.0: 27189251 Código eCl@ss 7.0: 27182003 Código eCl@ss 8.0: 27182003 Código ETIM 3.0: EC000721 Código ETIM 4.0: EC000721 Código ETIM 5.0: EC002621 Código ETIM 6.0: EC000721
