# Soporte suelo TS IT T 600 RAL7035 - de Rittal

- Propiedad del archivo: CONSTRUNARIO
- Formato: FIEBDC-3/2012
- Programa: Construnario Versión 3.51
- Fecha de los precios: 18/03/2019
- Divisa: EUR

**LZ5501300** u Soporte suelo TS IT T 600 RAL7035 - de Rittal
Para montaje de módulos de chapa de entrada de cables. Código EAN: 4028177678873 Código eCl@ss 4.1: 27188101 Código eCl@ss 5.1: 27182092 Código eCl@ss 6.0: 27182092 Código eCl@ss 7.0: 27182003 Código eCl@ss 8.0: 27189261 Código ETIM 3.0: EC000721 Código ETIM 4.0: EC002620 Código ETIM 5.0: EC002620 Código ETIM 6.0: EC002620
