# Canal de aire de 19" para un guiado en horizontal del aire - de Rittal

- Propiedad del archivo: CONSTRUNARIO
- Formato: FIEBDC-3/2012
- Programa: Construnario Versión 3.51
- Fecha de los precios: 05/03/2019
- Divisa: EUR

**SK3301391** u Canal de aire de 19" para un guiado en horizontal del aire - de Rittal
Para el guiado de aire frío para switchs, montados en la parte posterior del nivel de 19". Código EAN: 4028177716629 Código eCl@ss 4.1: 27188101 Código eCl@ss 5.1: 27180792 Código eCl@ss 6.0: 27180792 Código eCl@ss 7.0: 27189269 Código eCl@ss 8.0: 22410601 Código ETIM 3.0: EC000855 Código ETIM 4.0: EC001292 Código ETIM 5.0: EC001292 Código ETIM 6.0: EC001292
