# Destornillador corto, sin aislamiento, PH - de Rittal

- Propiedad del archivo: CONSTRUNARIO
- Formato: FIEBDC-3/2012
- Programa: Construnario Versión 3.51
- Fecha de los precios: 12/07/2018
- Divisa: EUR

**RAS4052038** u Destornillador corto, sin aislamiento, PH - de Rittal
Destornillador ergonómico que se adapta de forma óptima a la mano, reduciendo así la fuerza a aplicar. Código EAN: 4028177807143 Código eCl@ss 5.1: 21040401 Código eCl@ss 6.0: 21040401 Código eCl@ss 7.0: 21040406 Código eCl@ss 8.0: 21040406 Código ETIM 3.0: EC000144 Código ETIM 4.0: EC000144 Código ETIM 5.0: EC000144 Código ETIM 6.0: EC000144
