# Centro de mecanizado láser Perforex LC 3015, 3000W - de Rittal

- Propiedad del archivo: CONSTRUNARIO
- Formato: FIEBDC-3/2012
- Programa: Construnario Versión 3.51
- Fecha de los precios: 12/07/2018
- Divisa: EUR

**RAS4050330** u Centro de mecanizado láser Perforex LC 3015, 3000W - de Rittal
Centro de mecanizado láser Perforex LC 3015, 3000W Código EAN: 4028177811737 Código eCl@ss 5.1: 36620404 Código eCl@ss 6.0: 36620404 Código eCl@ss 7.0: 36620404 Código eCl@ss 8.0: 36620404
