# Cuchillas de desbarbar B30 - de Rittal

- Propiedad del archivo: CONSTRUNARIO
- Formato: FIEBDC-3/2012
- Programa: Construnario Versión 3.51
- Fecha de los precios: 19/03/2019
- Divisa: EUR

**RAS4050721** u Cuchillas de desbarbar B30 - de Rittal
Cuchillas de desbarbar B30 Código EAN: 4028177801240 Código eCl@ss 5.1: 21040803 Código eCl@ss 6.0: 21040803 Código eCl@ss 7.0: 21040803 Código eCl@ss 8.0: 21040803
