# Cuchilla de recambio para alicates pelacables - de Rittal

- Propiedad del archivo: CONSTRUNARIO
- Formato: FIEBDC-3/2012
- Programa: Construnario Versión 3.51
- Fecha de los precios: 19/03/2019
- Divisa: EUR

**RAS4054500** u Cuchilla de recambio para alicates pelacables - de Rittal
AS Cuchilla de recambio para alicates pelacables Código EAN: 4028177807761 Código eCl@ss 5.1: 21040301 Código eCl@ss 6.0: 21040301 Código eCl@ss 7.0: 21044719 Código eCl@ss 8.0: 21043711 Código ETIM 3.0: EC000165 Código ETIM 4.0: EC000165 Código ETIM 5.0: EC000165 Código ETIM 6.0: EC000165
