# Alicates pelacables 4 - 16 mm² - de Rittal

- Propiedad del archivo: CONSTRUNARIO
- Formato: FIEBDC-3/2012
- Programa: Construnario Versión 3.51
- Fecha de los precios: 12/07/2018
- Divisa: EUR

**RAS4054305** u Alicates pelacables 4 - 16 mm² - de Rittal
Con superficie de amarre dentada Código EAN: 4028177807716 Código eCl@ss 5.1: 21040301 Código eCl@ss 6.0: 21040301 Código eCl@ss 7.0: 21043706 Código eCl@ss 8.0: 21043706 Código ETIM 3.0: EC002109 Código ETIM 4.0: EC002109 Código ETIM 5.0: EC002109 Código ETIM 6.0: EC002109
