# Guía para montaje interior - de Rittal

- Propiedad del archivo: CONSTRUNARIO
- Formato: FIEBDC-3/2012
- Programa: Construnario Versión 3.51
- Fecha de los precios: 07/03/2019
- Divisa: EUR

**AE2383350** u Guía para montaje interior - de Rittal
Para montaje en el armario, sin mecanización mecánica. El montaje puede realizarse en las superficies de los laterales, el suelo y el techo. Código EAN: 4028177687448 Código eCl@ss 4.1: 27188101 Código eCl@ss 5.1: 27189250 Código eCl@ss 6.0: 27189250 Código eCl@ss 7.0: 23159101 Código eCl@ss 8.0: 27189234 Código ETIM 3.0: EC000318 Código ETIM 4.0: EC002625 Código ETIM 5.0: EC002620 Código ETIM 6.0: EC002625
