# 19 rack para Micro Data Center - de Rittal

- Propiedad del archivo: CONSTRUNARIO
- Formato: FIEBDC-3/2012
- Programa: Construnario Versión 3.51
- Fecha de los precios: 05/03/2019
- Divisa: EUR

**LT7995049** u 19 rack para Micro Data Center - de Rittal
19 rack para Micro Data Center Código EAN: 4028177698246
