# 19 rack para Micro Data Center - de Rittal

- Propiedad del archivo: CONSTRUNARIO
- Formato: FIEBDC-3/2012
- Programa: Construnario Versión 3.51
- Fecha de los precios: 05/03/2019
- Divisa: EUR

**TS7995047** u 19 rack para Micro Data Center - de Rittal
19 rack para Micro Data Center Código EAN: 4028177688032 Código eCl@ss 4.1: 27188101 Código eCl@ss 5.1: 27189253 Código eCl@ss 6.0: 27189253 Código eCl@ss 7.0: 27180207 Código eCl@ss 8.0: 27180207 Código ETIM 3.0: EC000058 Código ETIM 4.0: EC002499 Código ETIM 5.0: EC002499 Código ETIM 6.0: EC002499
