# Refrigerador plano, 1500W. INOX. - de Rittal

- Propiedad del archivo: CONSTRUNARIO
- Formato: FIEBDC-3/2012
- Programa: Construnario Versión 3.51
- Fecha de los precios: 05/03/2019
- Divisa: EUR

**SK3366610** u Refrigerador plano, 1500W. INOX. - de Rittal
Refrigeradores murales Blue e energéticamente eficientes en la clase de potencia de 1500 W con controlador e-Confort estándar integrado, recubrimiento RiNano del condensador y evaporación del agua de condensación eléctrica. Construcción plana. Código EAN: 4028177429772 Código eCl@ss 4.1: 27180701 Código eCl@ss 5.1: 27180704 Código eCl@ss 6.0: 27180704 Código eCl@ss 7.0: 27180704 Código eCl@ss 8.0: 27180704 Código ETIM 3.0: EC000855 Código ETIM 4.0: EC000855 Código ETIM 5.0: EC000855 Código ETIM 6.0: EC000855
